# Instandsetzung, A24, BW 2428501 (BW 12)
Angebotsaufforderung (GAEB DA XML 3.2, DA83)
Projekt: A-07198-00
Währung: EUR
Auftraggeber: Autobahn GmbH des Bundes, Niederlassung Nord (Hamburg), Außenstelle Lübeck, Autobahn GmbH-NL Nord, Schwertfeger Str.33, 23556 Lübeck, Schwertfeger Straße 33, 23556 Lübeck
Erstellt mit: GXML Toolbox V3.3 R20230829, iTWO_64 V25.0.650, 04.05.2026

## A0719800201 Verkehrs- und Arbeitsstellensicherung
Datum: 04.05.2026
WaGr: 99_99_01

### Abschnitt 00 Verkehrssicherung

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Verk.sich. kürzerer Dauer durchf.*stat. Arbeitsst.*über 4 bis 8 Std. bei Tageslicht*Anordnung n. Unt. gebührenfrei**
StL-Nr. 2110513590192111
Verkehrssicherung an Arbeitsstellen von kürzerer Dauer
betriebsfertig aufbauen, vorhalten, warten, instand
setzen, betreiben und abbauen. Vorübergehende Verkehrssicherungsmaßnahmen durchführen.
Nach RSA, Regelplan 'Wahl des AN'

Für stationäre Arbeitsstelle.
Länge des Arbeitsbereiches 'nach Unterlage des AG'

Gesamtdauer der Verkehrsführung über 4 Std. bis 8 Std.
Bei Tageslicht.
Verkehrsrechtliche Anordnung nach Unterlagen des AG
einholen und zugehörige Unterlagen erstellen. Erforderliche Ortsbesichtigungen zur Erstellung der Planunterlagen für die verkehrsrechtliche Anordnung durchführen.
Gebührenfrei.
Menge: 4,000 St
Leistungsbereichkatalog: 105

**00.00.0004 Baustellenschild anfert. und aufst.**
StL-Nr. 1910140700
Baustelleninformationsschild einschließlich Aufstellvorrichtung nach Unterlagen des AG anfertigen und beschriften, zur Baustelle anfahren und standsicher aufstellen. Notwendige Erdarbeiten ausführen, Fundamente
herstellen. Statischen Nachweis erbringen. Bauschild
während der Bauzeit unterhalten und säubern.
Menge: 2,000 St
Leistungsbereichkatalog: 101

**00.00.0005 Baustellenschild abbauen*Verwerten**
StL-Nr. 1910141791
Baustelleninformationsschild und Aufstellvorrichtung
abbauen, Fundamente abbrechen. Abbruchgut nach Wahl des
AN verwerten. Benutzte Fläche entsprechend dem ursprünglichen Zustand herrichten.
Größe 'nach Unterlage des AG'

Baustelleninformationsschild und Aufstellvorrichtung
nach Wahl des AN verwerten.
Menge: 2,000 St
Leistungsbereichkatalog: 101

#### Unterabschnitt 00.01 Hilfeleistungen

*Hinweis: Verkehrsﬂäche nach Rückbau/*
Verkehrsﬂäche nach Rückbau/

Umbau der TSE, baulichen Leitelemente und

Leitbaken reinigen.

**00.01.0001 Verkehrsfläche kehren**
Fahrbahnreinigung mit Saugkehrmaschine nach Demontage/ Umbau der transportablen Schutzeinrichtung, baulicher Leitelemnte und Leitbaken.. Kehrgut
und
Abfallstoﬀe von der Baustelle entfernen und einer
Verwertung nach Wahl des AN zuführen. Verwertung wird
nicht gesondert vergütet.
Menge: 2600,000 m

**00.01.0002 Lagern von Ersatz-TSE**
Lagern von Ersatz-TSE. T3/W2, H1/W4 und H2/W5
Ersatz-TSE T3/W2: 40m
Ersatz-TSE H1/W4: 40m
Ersatz-TSE H2/W5: 20m
Menge: 100,000 m

#### Unterabschnitt 00.02 Verkehrssicherung Bauphase 1

**00.02.0001 Verkehrssich. läng. Dauer aufbauen Arbeitsstelle*VZ-Plan des AG auß. Kraft setzen**
*** Pauschalposition
StL-Nr. 2110510511299000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Länge des Arbeitsbereiches '2600m'

Für Verkehrsführungsphase 'Bauphase 1, gemäß Unterlage 16.4.1 Blatt 1-3'
Menge: 1,000 Psch
Leistungsbereichkatalog: 105

**00.02.0002 Verkehrssich. läng. Dauer vorhalten wie Vorposition**
StL-Nr. 2110511019
Verkehrssicherung längerer Dauer vorhalten, warten, instand setzen und betreiben. Vorübergehende Verkehrssicherungsmaßnahmen durchführen. Die Kontrolle der Verkehrssicherung wird gesondert vergütet.
Verkehrssicherung wie in Vorposition beschrieben.
Für Verkehrsführungsphase 'Bauphase 1, gemäß Unterlage
16.4.1 Blatt 1-3'
Menge: 20,000 d
Leistungsbereichkatalog: 105

**00.02.0003 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 20,000 d
Leistungsbereichkatalog: 105

**00.02.0004 Transp.Schutzeinrichtung aufbauen Arb.st./fl. Verk.*Aufhaltest. T3 Wirkungsber.maxW2**
StL-Nr. 21105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 1340,000 m
Leistungsbereichkatalog: 105

**00.02.0005 Transport. Schutzeinr. vorhalten wie Vorposition**
StL-Nr. 2110561001
Transportable Schutzeinrichtung vorhalten, warten und
instand setzen. Vorübergehende Verkehrssicherungsmaßnahmen durchführen. Die Kontrolle wird gesondert
vergütet.
Transportable Schutzeinrichtung wie in Vorposition beschrieben.
Menge: 26800,000 md
Leistungsbereichkatalog: 105

**00.02.0006 AEK f. transp. Schutzeinr. aufb.*Absenkung**
StL-Nr. 2110562591
Anfangs-/Endkonstruktion (AEK) für transportable
Schutzeinrichtung aufbauen und abbauen. Vorhalten, Kontrolle, Wartung und Instandsetzung werden gesondert
vergütet. Vorübergehende Verkehrssicherungsmaßnahmen
durchführen. 70 v. H. des Preises werden nach Aufbau,
der Rest nach Abbau vergütet.
AEK an OZ '00.02.0004'

Als Absenkung.
Menge: 8,000 St
Leistungsbereichkatalog: 105

**00.02.0007 AEK vorhalten wie Vorposition**
StL-Nr. 2110563001
Anfangs-/Endkonstruktion (AEK) für transportable
Schutzeinrichtung vorhalten, warten und instand setzen.
Vorübergehende Verkehrssicherungsmaßnahmen durchführen.
Die Kontrolle wird gesondert vergütet.
AEK wie in Vorposition beschrieben.
Menge: 160,000 Std
Leistungsbereichkatalog: 105

**00.02.0008 Längsmarkierung Typ II herstellen durchg. Fb.begr.*Breite 0,15 m Folie, profiliert*P 7 grobstr. Decke*Markierung entf.**
StL-Nr. 2110533212603101
Längsmarkierung Typ II einschl. evtl. Sperrflächenumrandung als vorübergehende Markierung herstellen, warten und instand setzen. Vormarkieren. Vorübergehende
Verkehrssicherungsmaßnahmen durchführen. Abgerechnet
wird der markierte Strich, bei Doppelstrichen zwei
Striche.
Durchgehend als Fahrbahnbegrenzung.
Strichbreite = 0,15 m.
Markierungssystem aus Folie, Gewebe- oder Kunststoffträger, als profiliertes System.
Verkehrsklasse = P 7.
Markierung auf grobstrukturierter Asphaltdeckschicht.
Markierung entfernen. Abfall aufnehmen und nach Wahl
des AN verwerten.
Menge: 3975,000 m
Leistungsbereichkatalog: 105

**00.02.0009 Längsmarkierung Typ II herstellen durchg. Fb.begr.*Breite 0,15 m Folie, profiliert*P 7 grobstr. Betond.*Markierung entf.**
StL-Nr. 2110533212603301
Längsmarkierung Typ II einschl. evtl. Sperrflächenumrandung als vorübergehende Markierung herstellen, warten und instand setzen. Vormarkieren. Vorübergehende
Verkehrssicherungsmaßnahmen durchführen. Abgerechnet
wird der markierte Strich, bei Doppelstrichen zwei
Striche.
Durchgehend als Fahrbahnbegrenzung.
Strichbreite = 0,15 m.
Markierungssystem aus Folie, Gewebe- oder Kunststoffträger, als profiliertes System.
Verkehrsklasse = P 7.
Markierung auf grobstrukturierter Betondecke.
Markierung entfernen. Abfall aufnehmen und nach Wahl
des AN verwerten.
Menge: 3450,000 m
Leistungsbereichkatalog: 105

**00.02.0010 Längsmarkierung Typ II herstellen Str/L 1zu1 Blockm*Breite 0,30 m Folie, profiliert*P 7 grobstr. Decke*Markierung entf.**
StL-Nr. 2110533244603101
Längsmarkierung Typ II einschl. evtl. Sperrflächenumrandung als vorübergehende Markierung herstellen, warten und instand setzen. Vormarkieren. Vorübergehende
Verkehrssicherungsmaßnahmen durchführen. Abgerechnet
wird der markierte Strich, bei Doppelstrichen zwei
Striche.
Unterbrochen; Verhältnis Strich/Lücke 1 zu 1 als Fahrbahnbegrenzung (Blockmarkierung).
Strichbreite = 0,30 m.
Markierungssystem aus Folie, Gewebe- oder Kunststoffträger, als profiliertes System.
Verkehrsklasse = P 7.
Markierung auf grobstrukturierter Asphaltdeckschicht.
Markierung entfernen. Abfall aufnehmen und nach Wahl
des AN verwerten.
Menge: 250,000 m
Leistungsbereichkatalog: 105

**00.02.0011 Längsmarkierung Typ II herstellen Str/L 2zu1 Leitl.*Breite 0,15 m Folie, profiliert*P 7 grobstr. Decke*Markierung entf.**
StL-Nr. 2110533262603101
Längsmarkierung Typ II einschl. evtl. Sperrflächenumrandung als vorübergehende Markierung herstellen, warten und instand setzen. Vormarkieren. Vorübergehende
Verkehrssicherungsmaßnahmen durchführen. Abgerechnet
wird der markierte Strich, bei Doppelstrichen zwei
Striche.
Unterbrochen; Verhältnis Strich/Lücke 2 zu 1 als Leitlinie.
Strichbreite = 0,15 m.
Markierungssystem aus Folie, Gewebe- oder Kunststoffträger, als profiliertes System.
Verkehrsklasse = P 7.
Markierung auf grobstrukturierter Asphaltdeckschicht.
Markierung entfernen. Abfall aufnehmen und nach Wahl
des AN verwerten.
Menge: 590,000 m
Leistungsbereichkatalog: 105

**00.02.0012 Längsmarkierung Typ II herstellen Str/L 1zu2 Leitl.*Breite 0,15 m Folie, profiliert*P 7 grobstr. Decke*Markierung entf.**
StL-Nr. 2110533232603101
Längsmarkierung Typ II einschl. evtl. Sperrflächenumrandung als vorübergehende Markierung herstellen, warten und instand setzen. Vormarkieren. Vorübergehende
Verkehrssicherungsmaßnahmen durchführen. Abgerechnet
wird der markierte Strich, bei Doppelstrichen zwei
Striche.
Unterbrochen; Verhältnis Strich/Lücke 1 zu 2 als Leitlinie.
Strichbreite = 0,15 m.
Markierungssystem aus Folie, Gewebe- oder Kunststoffträger, als profiliertes System.
Verkehrsklasse = P 7.
Markierung auf grobstrukturierter Asphaltdeckschicht.
Markierung entfernen. Abfall aufnehmen und nach Wahl
des AN verwerten.
Menge: 1050,000 m
Leistungsbereichkatalog: 105

**00.02.0013 Längsmarkierung Typ II herstellen Str/L 1zu2 Leitl.*Breite 0,15 m Folie, profiliert*P 7 grobstr. Betond.*Markierung entf.**
StL-Nr. 2110533232603301
Längsmarkierung Typ II einschl. evtl. Sperrflächenumrandung als vorübergehende Markierung herstellen, warten und instand setzen. Vormarkieren. Vorübergehende
Verkehrssicherungsmaßnahmen durchführen. Abgerechnet
wird der markierte Strich, bei Doppelstrichen zwei
Striche.
Unterbrochen; Verhältnis Strich/Lücke 1 zu 2 als Leitlinie.
Strichbreite = 0,15 m.
Markierungssystem aus Folie, Gewebe- oder Kunststoffträger, als profiliertes System.
Verkehrsklasse = P 7.
Markierung auf grobstrukturierter Betondecke.
Markierung entfernen. Abfall aufnehmen und nach Wahl
des AN verwerten.
Menge: 670,000 m
Leistungsbereichkatalog: 105

**00.02.0014 Längsmarkierung Typ II herstellen durchg.Fstr.begr.*Breite 0,15 m Folie, profiliert*P 7 grobstr. Decke*Markierung entf.**
StL-Nr. 2110533222603101
Längsmarkierung Typ II einschl. evtl. Sperrflächenumrandung als vorübergehende Markierung herstellen, warten und instand setzen. Vormarkieren. Vorübergehende
Verkehrssicherungsmaßnahmen durchführen. Abgerechnet
wird der markierte Strich, bei Doppelstrichen zwei
Striche.
Durchgehend als Fahrstreifenbegrenzung.
Strichbreite = 0,15 m.
Markierungssystem aus Folie, Gewebe- oder Kunststoffträger, als profiliertes System.
Verkehrsklasse = P 7.
Markierung auf grobstrukturierter Asphaltdeckschicht.
Markierung entfernen. Abfall aufnehmen und nach Wahl
des AN verwerten.
Menge: 450,000 m
Leistungsbereichkatalog: 105

**00.02.0015 Längsmarkierung Typ II herstellen durchg.Fstr.begr.*Breite 0,15 m Folie, profiliert*P 7 grobstr. Betond.*Markierung entf.**
StL-Nr. 2110533222603301
Längsmarkierung Typ II einschl. evtl. Sperrflächenumrandung als vorübergehende Markierung herstellen, warten und instand setzen. Vormarkieren. Vorübergehende
Verkehrssicherungsmaßnahmen durchführen. Abgerechnet
wird der markierte Strich, bei Doppelstrichen zwei
Striche.
Durchgehend als Fahrstreifenbegrenzung.
Strichbreite = 0,15 m.
Markierungssystem aus Folie, Gewebe- oder Kunststoffträger, als profiliertes System.
Verkehrsklasse = P 7.
Markierung auf grobstrukturierter Betondecke.
Markierung entfernen. Abfall aufnehmen und nach Wahl
des AN verwerten.
Menge: 445,000 m
Leistungsbereichkatalog: 105

**00.02.0016 Längsmarkierung Typ II herstellen Str/L 2zu1 Leitl.*Breite 0,15 m Folie, profiliert*P 7 grobstr. Betond.*Markierung entf.**
StL-Nr. 2110533262603301
Längsmarkierung Typ II einschl. evtl. Sperrflächenumrandung als vorübergehende Markierung herstellen, warten und instand setzen. Vormarkieren. Vorübergehende
Verkehrssicherungsmaßnahmen durchführen. Abgerechnet
wird der markierte Strich, bei Doppelstrichen zwei
Striche.
Unterbrochen; Verhältnis Strich/Lücke 2 zu 1 als Leitlinie.
Strichbreite = 0,15 m.
Markierungssystem aus Folie, Gewebe- oder Kunststoffträger, als profiliertes System.
Verkehrsklasse = P 7.
Markierung auf grobstrukturierter Betondecke.
Markierung entfernen. Abfall aufnehmen und nach Wahl
des AN verwerten.
Menge: 600,000 m
Leistungsbereichkatalog: 105

#### Unterabschnitt 00.03 Verkehrssicherung Bauphase 2

**00.03.0001 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 1, gemäß
Unterlage 16.4.1 Blatt 1-3'

Umbauen nach Verkehrsführungsphase 'Bauphase 2, gemäß
Unterlage 16.4.2 Blatt 1-3'

Umbauen nach Verkehrskonzept des AG.
Vorhandene Verkehrsschilder nach Unterlagen des AG außer Kraft und wieder in Kraft setzen.
Verkehrsrechtliche Anordnung nach Unterlagen des AG
einholen und zugehörige Unterlagen erstellen. Erforderliche Ortsbesichtigungen zur Erstellung der Planunterlagen für die verkehrsrechtliche Anordnung durchführen.
Gebührenfrei.
Menge: 1,000 Psch
Leistungsbereichkatalog: 105

**00.03.0002 Verkehrssich. läng. Dauer vorhalten wie Vorposition**
StL-Nr. 2110511019
Verkehrssicherung längerer Dauer vorhalten, warten, instand setzen und betreiben. Vorübergehende Verkehrssicherungsmaßnahmen durchführen. Die Kontrolle der Verkehrssicherung wird gesondert vergütet.
Verkehrssicherung wie in Vorposition beschrieben.
Für Verkehrsführungsphase 'Bauphase 2, gemäß Unterlage
16.4.2 Blatt 1-3'
Menge: 162,000 d
Leistungsbereichkatalog: 105

**00.03.0003 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 162,000 d
Leistungsbereichkatalog: 105

**00.03.0004 Transp.Schutzeinrichtung aufbauen Überleit.bereich*Aufhaltest. H1 Wirkungsber.maxW4**
StL-Nr. 21105605444000
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Menge: 300,000 m
Leistungsbereichkatalog: 105

**00.03.0005 Transport. Schutzeinr. vorhalten wie Vorposition**
StL-Nr. 2110561001
Transportable Schutzeinrichtung vorhalten, warten und
instand setzen. Vorübergehende Verkehrssicherungsmaßnahmen durchführen. Die Kontrolle wird gesondert
vergütet.
Transportable Schutzeinrichtung wie in Vorposition beschrieben.
Menge: 48600,000 md
Leistungsbereichkatalog: 105

**00.03.0006 AEK f. transp. Schutzeinr. aufb.*Absenkung**
StL-Nr. 2110562591
Anfangs-/Endkonstruktion (AEK) für transportable
Schutzeinrichtung aufbauen und abbauen. Vorhalten, Kontrolle, Wartung und Instandsetzung werden gesondert
vergütet. Vorübergehende Verkehrssicherungsmaßnahmen
durchführen. 70 v. H. des Preises werden nach Aufbau,
der Rest nach Abbau vergütet.
AEK an OZ '00.03.0004.'

Als Absenkung.
Menge: 2,000 St
Leistungsbereichkatalog: 105

**00.03.0007 AEK vorhalten wie Vorposition**
StL-Nr. 2110563001
Anfangs-/Endkonstruktion (AEK) für transportable
Schutzeinrichtung vorhalten, warten und instand setzen.
Vorübergehende Verkehrssicherungsmaßnahmen durchführen.
Die Kontrolle wird gesondert vergütet.
AEK wie in Vorposition beschrieben.
Menge: 324,000 Std
Leistungsbereichkatalog: 105

**00.03.0008 Transp.Schutzeinrichtung aufbauen entg.Verkehrsstr.*Aufhaltest. T3 Wirkungsber.maxW2**
StL-Nr. 21105605332000
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Menge: 415,000 m
Leistungsbereichkatalog: 105

**00.03.0009 Transport. Schutzeinr. vorhalten wie Vorposition**
StL-Nr. 2110561001
Transportable Schutzeinrichtung vorhalten, warten und
instand setzen. Vorübergehende Verkehrssicherungsmaßnahmen durchführen. Die Kontrolle wird gesondert
vergütet.
Transportable Schutzeinrichtung wie in Vorposition beschrieben.
Menge: 67230,000 md
Leistungsbereichkatalog: 105

**00.03.0010 Adapter f.tr.Schutzeinr. aufb.(Zul)**
StL-Nr. 211056359999
Adapter als mechanische kraftschlüssige Verbindung für
transportable Schutzeinrichtungen aufbauen und abbauen.
Vergütet wird der Mehraufwand gegenüber der angegebenen
Position als Zulage. Vorhalten, Kontrolle, Wartung und
Instandsetzung werden gesondert vergütet. Vorübergehende Verkehrssicherungsmaßnahmen durchführen. 70 v. H.
des Preises werden nach Aufbau, der Rest nach Abbau
vergütet.
Adapter von OZ '00.03.0004'

Adapter an OZ '00.03.0008'

Zulage zu OZ '/'
Menge: 2,000 St
Leistungsbereichkatalog: 105

**00.03.0011 Adapter vorhalten wie Vorposition**
StL-Nr. 2110564501
Adapter als mechanische kraftschlüssige Verbindung für
transportable Schutzeinrichtungen vorhalten, warten und
instand setzen. Vorübergehende Verkehrssicherungsmaßnahmen durchführen. Die Kontrolle wird gesondert
vergütet.
Adapter wie in Vorposition beschrieben.
Menge: 2,000 Std
Leistungsbereichkatalog: 105

*Hinweis: Mit integriertem Sicht und Übersteigschutz*

**00.03.0012 Transp.Schutzeinrichtung aufbauen Arb.st./fl. Verk.*Aufhaltest. H2 Wirkungsber.maxW5**
StL-Nr. 21105605255000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. H 2.
Wirkungsbereich max. W 5 (W max. 1,70 m).
Menge: 415,000 m
Leistungsbereichkatalog: 105

**00.03.0013 Transport. Schutzeinr. vorhalten wie Vorposition**
StL-Nr. 2110561001
Transportable Schutzeinrichtung vorhalten, warten und
instand setzen. Vorübergehende Verkehrssicherungsmaßnahmen durchführen. Die Kontrolle wird gesondert
vergütet.
Transportable Schutzeinrichtung wie in Vorposition beschrieben.
Menge: 67230,000 md
Leistungsbereichkatalog: 105

**00.03.0014 AEK f. transp. Schutzeinr. aufb.*Absenkung**
StL-Nr. 2110562591
Anfangs-/Endkonstruktion (AEK) für transportable
Schutzeinrichtung aufbauen und abbauen. Vorhalten, Kontrolle, Wartung und Instandsetzung werden gesondert
vergütet. Vorübergehende Verkehrssicherungsmaßnahmen
durchführen. 70 v. H. des Preises werden nach Aufbau,
der Rest nach Abbau vergütet.
AEK an OZ '00.03.0012.'

Als Absenkung.
Menge: 2,000 St
Leistungsbereichkatalog: 105

**00.03.0015 AEK vorhalten wie Vorposition**
StL-Nr. 2110563001
Anfangs-/Endkonstruktion (AEK) für transportable
Schutzeinrichtung vorhalten, warten und instand setzen.
Vorübergehende Verkehrssicherungsmaßnahmen durchführen.
Die Kontrolle wird gesondert vergütet.
AEK wie in Vorposition beschrieben.
Menge: 324,000 Std
Leistungsbereichkatalog: 105

**00.03.0016 Längsmarkierung Typ II herstellen durchg.Fstr.begr.*Breite 0,15 m Folie, profiliert*P 7 grobstr. Decke*Markierung entf.**
StL-Nr. 2110533222603101
Längsmarkierung Typ II einschl. evtl. Sperrflächenumrandung als vorübergehende Markierung herstellen, warten und instand setzen. Vormarkieren. Vorübergehende
Verkehrssicherungsmaßnahmen durchführen. Abgerechnet
wird der markierte Strich, bei Doppelstrichen zwei
Striche.
Durchgehend als Fahrstreifenbegrenzung.
Strichbreite = 0,15 m.
Markierungssystem aus Folie, Gewebe- oder Kunststoffträger, als profiliertes System.
Verkehrsklasse = P 7.
Markierung auf grobstrukturierter Asphaltdeckschicht.
Markierung entfernen. Abfall aufnehmen und nach Wahl
des AN verwerten.
Menge: 635,000 m
Leistungsbereichkatalog: 105

**00.03.0017 Längsmarkierung Typ II herstellen durchg.Fstr.begr.*Breite 0,15 m Folie, profiliert*P 7 grobstr. Betond.*Markierung entf.**
StL-Nr. 2110533222603301
Längsmarkierung Typ II einschl. evtl. Sperrflächenumrandung als vorübergehende Markierung herstellen, warten und instand setzen. Vormarkieren. Vorübergehende
Verkehrssicherungsmaßnahmen durchführen. Abgerechnet
wird der markierte Strich, bei Doppelstrichen zwei
Striche.
Durchgehend als Fahrstreifenbegrenzung.
Strichbreite = 0,15 m.
Markierungssystem aus Folie, Gewebe- oder Kunststoffträger, als profiliertes System.
Verkehrsklasse = P 7.
Markierung auf grobstrukturierter Betondecke.
Markierung entfernen. Abfall aufnehmen und nach Wahl
des AN verwerten.
Menge: 335,000 m
Leistungsbereichkatalog: 105

**00.03.0018 Längsmarkierung Typ II herstellen durchg. Fb.begr.*Breite 0,15 m Folie, profiliert*P 7 grobstr. Decke*Markierung entf.**
StL-Nr. 2110533212603101
Längsmarkierung Typ II einschl. evtl. Sperrflächenumrandung als vorübergehende Markierung herstellen, warten und instand setzen. Vormarkieren. Vorübergehende
Verkehrssicherungsmaßnahmen durchführen. Abgerechnet
wird der markierte Strich, bei Doppelstrichen zwei
Striche.
Durchgehend als Fahrbahnbegrenzung.
Strichbreite = 0,15 m.
Markierungssystem aus Folie, Gewebe- oder Kunststoffträger, als profiliertes System.
Verkehrsklasse = P 7.
Markierung auf grobstrukturierter Asphaltdeckschicht.
Markierung entfernen. Abfall aufnehmen und nach Wahl
des AN verwerten.
Menge: 700,000 m
Leistungsbereichkatalog: 105

**00.03.0019 Längsmarkierung Typ II herstellen durchg. Fb.begr.*Breite 0,15 m Folie, profiliert*P 7 grobstr. Betond.*Markierung entf.**
StL-Nr. 2110533212603301
Längsmarkierung Typ II einschl. evtl. Sperrflächenumrandung als vorübergehende Markierung herstellen, warten und instand setzen. Vormarkieren. Vorübergehende
Verkehrssicherungsmaßnahmen durchführen. Abgerechnet
wird der markierte Strich, bei Doppelstrichen zwei
Striche.
Durchgehend als Fahrbahnbegrenzung.
Strichbreite = 0,15 m.
Markierungssystem aus Folie, Gewebe- oder Kunststoffträger, als profiliertes System.
Verkehrsklasse = P 7.
Markierung auf grobstrukturierter Betondecke.
Markierung entfernen. Abfall aufnehmen und nach Wahl
des AN verwerten.
Menge: 380,000 m
Leistungsbereichkatalog: 105

#### Unterabschnitt 00.04 Verkehrssicherung Bauphase 3

**00.04.0001 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 2, gemäß
Unterlage 16.4.2 Blatt 1-3'

Umbauen nach Verkehrsführungsphase 'Bauphase 3, gemäß
Unterlage 16.4.3 Blatt 2'

Umbauen nach Verkehrskonzept des AG.
Vorhandene Verkehrsschilder nach Unterlagen des AG außer Kraft und wieder in Kraft setzen.
Verkehrsrechtliche Anordnung nach Unterlagen des AG
einholen und zugehörige Unterlagen erstellen. Erforderliche Ortsbesichtigungen zur Erstellung der Planunterlagen für die verkehrsrechtliche Anordnung durchführen.
Gebührenfrei.
Menge: 1,000 Psch
Leistungsbereichkatalog: 105

**00.04.0002 Verkehrssich. läng. Dauer vorhalten wie Vorposition**
StL-Nr. 2110511019
Verkehrssicherung längerer Dauer vorhalten, warten, instand setzen und betreiben. Vorübergehende Verkehrssicherungsmaßnahmen durchführen. Die Kontrolle der Verkehrssicherung wird gesondert vergütet.
Verkehrssicherung wie in Vorposition beschrieben.
Für Verkehrsführungsphase 'Bauphase 3, gemäß Unterlage
16.4.3 Blatt 2'
Menge: 108,000 d
Leistungsbereichkatalog: 105

**00.04.0003 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 108,000 d
Leistungsbereichkatalog: 105

**00.04.0004 Transp.Schutzeinrichtung aufbauen Überleit.bereich*Aufhaltest. H1 Wirkungsber.maxW4**
StL-Nr. 21105605444000
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Menge: 400,000 m
Leistungsbereichkatalog: 105

**00.04.0005 Transport. Schutzeinr. vorhalten wie Vorposition**
StL-Nr. 2110561001
Transportable Schutzeinrichtung vorhalten, warten und
instand setzen. Vorübergehende Verkehrssicherungsmaßnahmen durchführen. Die Kontrolle wird gesondert
vergütet.
Transportable Schutzeinrichtung wie in Vorposition beschrieben.
Menge: 17280,000 md
Leistungsbereichkatalog: 105

**00.04.0006 AEK f. transp. Schutzeinr. aufb.*Absenkung**
StL-Nr. 2110562591
Anfangs-/Endkonstruktion (AEK) für transportable
Schutzeinrichtung aufbauen und abbauen. Vorhalten, Kontrolle, Wartung und Instandsetzung werden gesondert
vergütet. Vorübergehende Verkehrssicherungsmaßnahmen
durchführen. 70 v. H. des Preises werden nach Aufbau,
der Rest nach Abbau vergütet.
AEK an OZ '00.04.0004.'

Als Absenkung.
Menge: 2,000 St
Leistungsbereichkatalog: 105

**00.04.0007 AEK vorhalten wie Vorposition**
StL-Nr. 2110563001
Anfangs-/Endkonstruktion (AEK) für transportable
Schutzeinrichtung vorhalten, warten und instand setzen.
Vorübergehende Verkehrssicherungsmaßnahmen durchführen.
Die Kontrolle wird gesondert vergütet.
AEK wie in Vorposition beschrieben.
Menge: 216,000 Std
Leistungsbereichkatalog: 105

**00.04.0008 Längsmarkierung Typ II herstellen durchg. Fb.begr.*Breite 0,15 m Folie, profiliert*P 7 grobstr. Betond.*Markierung entf.**
StL-Nr. 2110533212603301
Längsmarkierung Typ II einschl. evtl. Sperrflächenumrandung als vorübergehende Markierung herstellen, warten und instand setzen. Vormarkieren. Vorübergehende
Verkehrssicherungsmaßnahmen durchführen. Abgerechnet
wird der markierte Strich, bei Doppelstrichen zwei
Striche.
Durchgehend als Fahrbahnbegrenzung.
Strichbreite = 0,15 m.
Markierungssystem aus Folie, Gewebe- oder Kunststoffträger, als profiliertes System.
Verkehrsklasse = P 7.
Markierung auf grobstrukturierter Betondecke.
Markierung entfernen. Abfall aufnehmen und nach Wahl
des AN verwerten.
Menge: 570,000 m
Leistungsbereichkatalog: 105

#### Unterabschnitt 00.05 Verkehrssicherung Bauphase 4

**00.05.0001 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 3, gemäß
Unterlage 16.4.3 Blatt 2'

Umbauen nach Verkehrsführungsphase 'Bauphase 4, gemäß
Unterlage 16.4.4 Blatt 1-3'

Umbauen nach Verkehrskonzept des AG.
Vorhandene Verkehrsschilder nach Unterlagen des AG außer Kraft und wieder in Kraft setzen.
Verkehrsrechtliche Anordnung nach Unterlagen des AG
einholen und zugehörige Unterlagen erstellen. Erforderliche Ortsbesichtigungen zur Erstellung der Planunterlagen für die verkehrsrechtliche Anordnung durchführen.
Gebührenfrei.
Menge: 1,000 Psch
Leistungsbereichkatalog: 105

**00.05.0002 Verkehrssich. läng. Dauer vorhalten wie Vorposition**
StL-Nr. 2110511019
Verkehrssicherung längerer Dauer vorhalten, warten, instand setzen und betreiben. Vorübergehende Verkehrssicherungsmaßnahmen durchführen. Die Kontrolle der Verkehrssicherung wird gesondert vergütet.
Verkehrssicherung wie in Vorposition beschrieben.
Für Verkehrsführungsphase 'Bauphase 4, gemäß Unterlage
16.4.4 Blatt 1-3'
Menge: 145,000 d
Leistungsbereichkatalog: 105

**00.05.0003 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 145,000 d
Leistungsbereichkatalog: 105

**00.05.0004 Transp.Schutzeinrichtung aufbauen Überleit.bereich*Aufhaltest. H1 Wirkungsber.maxW4**
StL-Nr. 21105605444000
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Menge: 270,000 m
Leistungsbereichkatalog: 105

**00.05.0005 Transport. Schutzeinr. vorhalten wie Vorposition**
StL-Nr. 2110561001
Transportable Schutzeinrichtung vorhalten, warten und
instand setzen. Vorübergehende Verkehrssicherungsmaßnahmen durchführen. Die Kontrolle wird gesondert
vergütet.
Transportable Schutzeinrichtung wie in Vorposition beschrieben.
Menge: 39150,000 md
Leistungsbereichkatalog: 105

**00.05.0006 AEK f. transp. Schutzeinr. aufb.*Absenkung**
StL-Nr. 2110562591
Anfangs-/Endkonstruktion (AEK) für transportable
Schutzeinrichtung aufbauen und abbauen. Vorhalten, Kontrolle, Wartung und Instandsetzung werden gesondert
vergütet. Vorübergehende Verkehrssicherungsmaßnahmen
durchführen. 70 v. H. des Preises werden nach Aufbau,
der Rest nach Abbau vergütet.
AEK an OZ '00.05.0004'

Als Absenkung.
Menge: 2,000 St
Leistungsbereichkatalog: 105

**00.05.0007 AEK vorhalten wie Vorposition**
StL-Nr. 2110563001
Anfangs-/Endkonstruktion (AEK) für transportable
Schutzeinrichtung vorhalten, warten und instand setzen.
Vorübergehende Verkehrssicherungsmaßnahmen durchführen.
Die Kontrolle wird gesondert vergütet.
AEK wie in Vorposition beschrieben.
Menge: 290,000 Std
Leistungsbereichkatalog: 105

**00.05.0008 Transp.Schutzeinrichtung aufbauen entg.Verkehrsstr.*Aufhaltest. T3 Wirkungsber.maxW2**
StL-Nr. 21105605332000
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Menge: 415,000 m
Leistungsbereichkatalog: 105

**00.05.0009 Transport. Schutzeinr. vorhalten wie Vorposition**
StL-Nr. 2110561001
Transportable Schutzeinrichtung vorhalten, warten und
instand setzen. Vorübergehende Verkehrssicherungsmaßnahmen durchführen. Die Kontrolle wird gesondert
vergütet.
Transportable Schutzeinrichtung wie in Vorposition beschrieben.
Menge: 60175,000 md
Leistungsbereichkatalog: 105

**00.05.0010 Adapter f.tr.Schutzeinr. aufb.(Zul)**
StL-Nr. 211056359999
Adapter als mechanische kraftschlüssige Verbindung für
transportable Schutzeinrichtungen aufbauen und abbauen.
Vergütet wird der Mehraufwand gegenüber der angegebenen
Position als Zulage. Vorhalten, Kontrolle, Wartung und
Instandsetzung werden gesondert vergütet. Vorübergehende Verkehrssicherungsmaßnahmen durchführen. 70 v. H.
des Preises werden nach Aufbau, der Rest nach Abbau
vergütet.
Adapter von OZ '00.05.0004'

Adapter an OZ '00.05.0008'

Zulage zu OZ '/'
Menge: 2,000 St
Leistungsbereichkatalog: 105

**00.05.0011 Adapter vorhalten wie Vorposition**
StL-Nr. 2110564501
Adapter als mechanische kraftschlüssige Verbindung für
transportable Schutzeinrichtungen vorhalten, warten und
instand setzen. Vorübergehende Verkehrssicherungsmaßnahmen durchführen. Die Kontrolle wird gesondert
vergütet.
Adapter wie in Vorposition beschrieben.
Menge: 2,000 Std
Leistungsbereichkatalog: 105

**00.05.0012 Längsmarkierung Typ II herstellen durchg.Fstr.begr.*Breite 0,15 m Folie, profiliert*P 7 grobstr. Decke*Markierung entf.**
StL-Nr. 2110533222603101
Längsmarkierung Typ II einschl. evtl. Sperrflächenumrandung als vorübergehende Markierung herstellen, warten und instand setzen. Vormarkieren. Vorübergehende
Verkehrssicherungsmaßnahmen durchführen. Abgerechnet
wird der markierte Strich, bei Doppelstrichen zwei
Striche.
Durchgehend als Fahrstreifenbegrenzung.
Strichbreite = 0,15 m.
Markierungssystem aus Folie, Gewebe- oder Kunststoffträger, als profiliertes System.
Verkehrsklasse = P 7.
Markierung auf grobstrukturierter Asphaltdeckschicht.
Markierung entfernen. Abfall aufnehmen und nach Wahl
des AN verwerten.
Menge: 1085,000 m
Leistungsbereichkatalog: 105

**00.05.0013 Längsmarkierung Typ II herstellen durchg.Fstr.begr.*Breite 0,15 m Folie, profiliert*P 7 grobstr. Betond.*Markierung entf.**
StL-Nr. 2110533222603301
Längsmarkierung Typ II einschl. evtl. Sperrflächenumrandung als vorübergehende Markierung herstellen, warten und instand setzen. Vormarkieren. Vorübergehende
Verkehrssicherungsmaßnahmen durchführen. Abgerechnet
wird der markierte Strich, bei Doppelstrichen zwei
Striche.
Durchgehend als Fahrstreifenbegrenzung.
Strichbreite = 0,15 m.
Markierungssystem aus Folie, Gewebe- oder Kunststoffträger, als profiliertes System.
Verkehrsklasse = P 7.
Markierung auf grobstrukturierter Betondecke.
Markierung entfernen. Abfall aufnehmen und nach Wahl
des AN verwerten.
Menge: 335,000 m
Leistungsbereichkatalog: 105

**00.05.0014 Längsmarkierung Typ II herstellen durchg. Fb.begr.*Breite 0,15 m Folie, profiliert*P 7 grobstr. Decke*Markierung entf.**
StL-Nr. 2110533212603101
Längsmarkierung Typ II einschl. evtl. Sperrflächenumrandung als vorübergehende Markierung herstellen, warten und instand setzen. Vormarkieren. Vorübergehende
Verkehrssicherungsmaßnahmen durchführen. Abgerechnet
wird der markierte Strich, bei Doppelstrichen zwei
Striche.
Durchgehend als Fahrbahnbegrenzung.
Strichbreite = 0,15 m.
Markierungssystem aus Folie, Gewebe- oder Kunststoffträger, als profiliertes System.
Verkehrsklasse = P 7.
Markierung auf grobstrukturierter Asphaltdeckschicht.
Markierung entfernen. Abfall aufnehmen und nach Wahl
des AN verwerten.
Menge: 720,000 m
Leistungsbereichkatalog: 105

**00.05.0015 Längsmarkierung Typ II herstellen durchg. Fb.begr.*Breite 0,15 m Folie, profiliert*P 7 grobstr. Betond.*Markierung entf.**
StL-Nr. 2110533212603301
Längsmarkierung Typ II einschl. evtl. Sperrflächenumrandung als vorübergehende Markierung herstellen, warten und instand setzen. Vormarkieren. Vorübergehende
Verkehrssicherungsmaßnahmen durchführen. Abgerechnet
wird der markierte Strich, bei Doppelstrichen zwei
Striche.
Durchgehend als Fahrbahnbegrenzung.
Strichbreite = 0,15 m.
Markierungssystem aus Folie, Gewebe- oder Kunststoffträger, als profiliertes System.
Verkehrsklasse = P 7.
Markierung auf grobstrukturierter Betondecke.
Markierung entfernen. Abfall aufnehmen und nach Wahl
des AN verwerten.
Menge: 1770,000 m
Leistungsbereichkatalog: 105

**00.05.0016 Längsmarkierung Typ II herstellen Str/L 2zu1 Leitl.*Breite 0,15 m Folie, profiliert*P 7 grobstr. Betond.*Markierung entf.**
StL-Nr. 2110533262603301
Längsmarkierung Typ II einschl. evtl. Sperrflächenumrandung als vorübergehende Markierung herstellen, warten und instand setzen. Vormarkieren. Vorübergehende
Verkehrssicherungsmaßnahmen durchführen. Abgerechnet
wird der markierte Strich, bei Doppelstrichen zwei
Striche.
Unterbrochen; Verhältnis Strich/Lücke 2 zu 1 als Leitlinie.
Strichbreite = 0,15 m.
Markierungssystem aus Folie, Gewebe- oder Kunststoffträger, als profiliertes System.
Verkehrsklasse = P 7.
Markierung auf grobstrukturierter Betondecke.
Markierung entfernen. Abfall aufnehmen und nach Wahl
des AN verwerten.
Menge: 600,000 m
Leistungsbereichkatalog: 105

#### Unterabschnitt 00.06 Verkehrssicherung Bauphase 5

**00.06.0001 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 4, gemäß
Unterlage 16.4.4 Blatt1-3'

Umbauen nach Verkehrsführungsphase 'Bauphase 5, gemäß
Unterlage 16.4.1 Blatt 1-3'

Umbauen nach Verkehrskonzept des AG.
Vorhandene Verkehrsschilder nach Unterlagen des AG außer Kraft und wieder in Kraft setzen.
Verkehrsrechtliche Anordnung nach Unterlagen des AG
einholen und zugehörige Unterlagen erstellen. Erforderliche Ortsbesichtigungen zur Erstellung der Planunterlagen für die verkehrsrechtliche Anordnung durchführen.
Gebührenfrei.
Menge: 1,000 Psch
Leistungsbereichkatalog: 105

**00.06.0002 Verkehrssich. läng. Dauer vorhalten wie Vorposition**
StL-Nr. 2110511019
Verkehrssicherung längerer Dauer vorhalten, warten, instand setzen und betreiben. Vorübergehende Verkehrssicherungsmaßnahmen durchführen. Die Kontrolle der Verkehrssicherung wird gesondert vergütet.
Verkehrssicherung wie in Vorposition beschrieben.
Für Verkehrsführungsphase 'Bauphase 5, gemäß Unterlage
16.4.1 Blatt 1-3'
Menge: 30,000 d
Leistungsbereichkatalog: 105

**00.06.0003 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 30,000 d
Leistungsbereichkatalog: 105

**00.06.0004 Transp.Schutzeinrichtung aufbauen Arb.st./fl. Verk.*Aufhaltest. T3 Wirkungsber.maxW2**
StL-Nr. 21105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 1340,000 m
Leistungsbereichkatalog: 105

**00.06.0005 Transport. Schutzeinr. vorhalten wie Vorposition**
StL-Nr. 2110561001
Transportable Schutzeinrichtung vorhalten, warten und
instand setzen. Vorübergehende Verkehrssicherungsmaßnahmen durchführen. Die Kontrolle wird gesondert
vergütet.
Transportable Schutzeinrichtung wie in Vorposition beschrieben.
Menge: 40200,000 md
Leistungsbereichkatalog: 105

**00.06.0006 AEK f. transp. Schutzeinr. aufb.*Absenkung**
StL-Nr. 2110562591
Anfangs-/Endkonstruktion (AEK) für transportable
Schutzeinrichtung aufbauen und abbauen. Vorhalten, Kontrolle, Wartung und Instandsetzung werden gesondert
vergütet. Vorübergehende Verkehrssicherungsmaßnahmen
durchführen. 70 v. H. des Preises werden nach Aufbau,
der Rest nach Abbau vergütet.
AEK an OZ '00.06.0004'

Als Absenkung.
Menge: 8,000 St
Leistungsbereichkatalog: 105

**00.06.0007 AEK vorhalten wie Vorposition**
StL-Nr. 2110563001
Anfangs-/Endkonstruktion (AEK) für transportable
Schutzeinrichtung vorhalten, warten und instand setzen.
Vorübergehende Verkehrssicherungsmaßnahmen durchführen.
Die Kontrolle wird gesondert vergütet.
AEK wie in Vorposition beschrieben.
Menge: 240,000 Std
Leistungsbereichkatalog: 105

**00.06.0008 Längsmarkierung Typ II herstellen durchg. Fb.begr.*Breite 0,15 m Folie, profiliert*P 7 grobstr. Decke*Markierung entf.**
StL-Nr. 2110533212603101
Längsmarkierung Typ II einschl. evtl. Sperrflächenumrandung als vorübergehende Markierung herstellen, warten und instand setzen. Vormarkieren. Vorübergehende
Verkehrssicherungsmaßnahmen durchführen. Abgerechnet
wird der markierte Strich, bei Doppelstrichen zwei
Striche.
Durchgehend als Fahrbahnbegrenzung.
Strichbreite = 0,15 m.
Markierungssystem aus Folie, Gewebe- oder Kunststoffträger, als profiliertes System.
Verkehrsklasse = P 7.
Markierung auf grobstrukturierter Asphaltdeckschicht.
Markierung entfernen. Abfall aufnehmen und nach Wahl
des AN verwerten.
Menge: 3975,000 m
Leistungsbereichkatalog: 105

**00.06.0009 Längsmarkierung Typ II herstellen durchg. Fb.begr.*Breite 0,15 m Folie, profiliert*P 7 grobstr. Betond.*Markierung entf.**
StL-Nr. 2110533212603301
Längsmarkierung Typ II einschl. evtl. Sperrflächenumrandung als vorübergehende Markierung herstellen, warten und instand setzen. Vormarkieren. Vorübergehende
Verkehrssicherungsmaßnahmen durchführen. Abgerechnet
wird der markierte Strich, bei Doppelstrichen zwei
Striche.
Durchgehend als Fahrbahnbegrenzung.
Strichbreite = 0,15 m.
Markierungssystem aus Folie, Gewebe- oder Kunststoffträger, als profiliertes System.
Verkehrsklasse = P 7.
Markierung auf grobstrukturierter Betondecke.
Markierung entfernen. Abfall aufnehmen und nach Wahl
des AN verwerten.
Menge: 3450,000 m
Leistungsbereichkatalog: 105

**00.06.0010 Längsmarkierung Typ II herstellen Str/L 1zu1 Blockm*Breite 0,30 m Folie, profiliert*P 7 grobstr. Decke*Markierung entf.**
StL-Nr. 2110533244603101
Längsmarkierung Typ II einschl. evtl. Sperrflächenumrandung als vorübergehende Markierung herstellen, warten und instand setzen. Vormarkieren. Vorübergehende
Verkehrssicherungsmaßnahmen durchführen. Abgerechnet
wird der markierte Strich, bei Doppelstrichen zwei
Striche.
Unterbrochen; Verhältnis Strich/Lücke 1 zu 1 als Fahrbahnbegrenzung (Blockmarkierung).
Strichbreite = 0,30 m.
Markierungssystem aus Folie, Gewebe- oder Kunststoffträger, als profiliertes System.
Verkehrsklasse = P 7.
Markierung auf grobstrukturierter Asphaltdeckschicht.
Markierung entfernen. Abfall aufnehmen und nach Wahl
des AN verwerten.
Menge: 250,000 m
Leistungsbereichkatalog: 105

**00.06.0011 Längsmarkierung Typ II herstellen Str/L 2zu1 Leitl.*Breite 0,15 m Folie, profiliert*P 7 grobstr. Decke*Markierung entf.**
StL-Nr. 2110533262603101
Längsmarkierung Typ II einschl. evtl. Sperrflächenumrandung als vorübergehende Markierung herstellen, warten und instand setzen. Vormarkieren. Vorübergehende
Verkehrssicherungsmaßnahmen durchführen. Abgerechnet
wird der markierte Strich, bei Doppelstrichen zwei
Striche.
Unterbrochen; Verhältnis Strich/Lücke 2 zu 1 als Leitlinie.
Strichbreite = 0,15 m.
Markierungssystem aus Folie, Gewebe- oder Kunststoffträger, als profiliertes System.
Verkehrsklasse = P 7.
Markierung auf grobstrukturierter Asphaltdeckschicht.
Markierung entfernen. Abfall aufnehmen und nach Wahl
des AN verwerten.
Menge: 590,000 m
Leistungsbereichkatalog: 105

**00.06.0012 Längsmarkierung Typ II herstellen Str/L 1zu2 Leitl.*Breite 0,15 m Folie, profiliert*P 7 grobstr. Decke*Markierung entf.**
StL-Nr. 2110533232603101
Längsmarkierung Typ II einschl. evtl. Sperrflächenumrandung als vorübergehende Markierung herstellen, warten und instand setzen. Vormarkieren. Vorübergehende
Verkehrssicherungsmaßnahmen durchführen. Abgerechnet
wird der markierte Strich, bei Doppelstrichen zwei
Striche.
Unterbrochen; Verhältnis Strich/Lücke 1 zu 2 als Leitlinie.
Strichbreite = 0,15 m.
Markierungssystem aus Folie, Gewebe- oder Kunststoffträger, als profiliertes System.
Verkehrsklasse = P 7.
Markierung auf grobstrukturierter Asphaltdeckschicht.
Markierung entfernen. Abfall aufnehmen und nach Wahl
des AN verwerten.
Menge: 1050,000 m
Leistungsbereichkatalog: 105

**00.06.0013 Längsmarkierung Typ II herstellen Str/L 1zu2 Leitl.*Breite 0,15 m Folie, profiliert*P 7 grobstr. Betond.*Markierung entf.**
StL-Nr. 2110533232603301
Längsmarkierung Typ II einschl. evtl. Sperrflächenumrandung als vorübergehende Markierung herstellen, warten und instand setzen. Vormarkieren. Vorübergehende
Verkehrssicherungsmaßnahmen durchführen. Abgerechnet
wird der markierte Strich, bei Doppelstrichen zwei
Striche.
Unterbrochen; Verhältnis Strich/Lücke 1 zu 2 als Leitlinie.
Strichbreite = 0,15 m.
Markierungssystem aus Folie, Gewebe- oder Kunststoffträger, als profiliertes System.
Verkehrsklasse = P 7.
Markierung auf grobstrukturierter Betondecke.
Markierung entfernen. Abfall aufnehmen und nach Wahl
des AN verwerten.
Menge: 670,000 m
Leistungsbereichkatalog: 105

**00.06.0014 Längsmarkierung Typ II herstellen durchg.Fstr.begr.*Breite 0,15 m Folie, profiliert*P 7 grobstr. Decke*Markierung entf.**
StL-Nr. 2110533222603101
Längsmarkierung Typ II einschl. evtl. Sperrflächenumrandung als vorübergehende Markierung herstellen, warten und instand setzen. Vormarkieren. Vorübergehende
Verkehrssicherungsmaßnahmen durchführen. Abgerechnet
wird der markierte Strich, bei Doppelstrichen zwei
Striche.
Durchgehend als Fahrstreifenbegrenzung.
Strichbreite = 0,15 m.
Markierungssystem aus Folie, Gewebe- oder Kunststoffträger, als profiliertes System.
Verkehrsklasse = P 7.
Markierung auf grobstrukturierter Asphaltdeckschicht.
Markierung entfernen. Abfall aufnehmen und nach Wahl
des AN verwerten.
Menge: 450,000 m
Leistungsbereichkatalog: 105

**00.06.0015 Längsmarkierung Typ II herstellen durchg.Fstr.begr.*Breite 0,15 m Folie, profiliert*P 7 grobstr. Betond.*Markierung entf.**
StL-Nr. 2110533222603301
Längsmarkierung Typ II einschl. evtl. Sperrflächenumrandung als vorübergehende Markierung herstellen, warten und instand setzen. Vormarkieren. Vorübergehende
Verkehrssicherungsmaßnahmen durchführen. Abgerechnet
wird der markierte Strich, bei Doppelstrichen zwei
Striche.
Durchgehend als Fahrstreifenbegrenzung.
Strichbreite = 0,15 m.
Markierungssystem aus Folie, Gewebe- oder Kunststoffträger, als profiliertes System.
Verkehrsklasse = P 7.
Markierung auf grobstrukturierter Betondecke.
Markierung entfernen. Abfall aufnehmen und nach Wahl
des AN verwerten.
Menge: 445,000 m
Leistungsbereichkatalog: 105

**00.06.0016 Längsmarkierung Typ II herstellen Str/L 2zu1 Leitl.*Breite 0,15 m Folie, profiliert*P 7 grobstr. Betond.*Markierung entf.**
StL-Nr. 2110533262603301
Längsmarkierung Typ II einschl. evtl. Sperrflächenumrandung als vorübergehende Markierung herstellen, warten und instand setzen. Vormarkieren. Vorübergehende
Verkehrssicherungsmaßnahmen durchführen. Abgerechnet
wird der markierte Strich, bei Doppelstrichen zwei
Striche.
Unterbrochen; Verhältnis Strich/Lücke 2 zu 1 als Leitlinie.
Strichbreite = 0,15 m.
Markierungssystem aus Folie, Gewebe- oder Kunststoffträger, als profiliertes System.
Verkehrsklasse = P 7.
Markierung auf grobstrukturierter Betondecke.
Markierung entfernen. Abfall aufnehmen und nach Wahl
des AN verwerten.
Menge: 600,000 m
Leistungsbereichkatalog: 105

**00.06.0017 Verkehrssich. läng. Dauer abbauen VZ-Plan des AG*in Kraft setzen**
*** Pauschalposition
StL-Nr. 211051201200
Verkehrssicherung an Arbeitsstellen längerer Dauer abbauen. Vorübergehende Verkehrssicherungsmaßnahmen
durchführen. Vorübergehende Markierung entfernen,
transportable Lichtsignalanlage, bauliches Leitelement,
mobile Stauwarnanlage, LED-Anzeigetafel und transportable Schutzeinrichtung abbauen werden gesondert
vergütet.
Nach Verkehrszeichenplan des AG.
Vorhandene Verkehrsschilder nach Unterlagen des AG wieder in Kraft setzen.
Menge: 1,000 Psch
Leistungsbereichkatalog: 105
